# Geschiebebewirtschaftung 2025/2026, Abz.4
Angebotsaufforderung (GAEB DA XML 3.2, DA83)
Projekt: 815W0125B139
Währung: EUR
Nebenangebote zugelassen: ja
Auftraggeber: WSA Elbe, Standort Magdeburg, Fürstenwallstraße 19/20, 39104 Magdeburg, Telefon 0391 530-0, E-Mail wsa-elbe@wsv.bund.de
Erstellt mit: GXML Toolbox V3.3 R20210630, iTWO_64 V10.0.894, 08.12.2025

## 1 Geschiebebewirtschaftung 2025/2026, Abz 4
Datum: 08.12.2025

### Abschnitt 1 Allgemeines

#### Unterabschnitt 1.1 Baustelleneinrichtung

**1.1.10 Baustelle einrichten aller Abschnitte*Fläche des AN Räumen nicht ges*Zufahrt vorhanden Vers.d.AN*GkdB ges.**
*** Pauschalposition
StL-Nr. 2420410112101103
Baustelle für die vertragsgemäße Durchführung der
Bauleistungen einrichten.
Soweit nicht für bestimmte Leistungen das Einrichten
der Baustelle als besonderer Ansatz im LV enthalten
ist, umfasst die Pauschale die Vergütung der Baustelleneinrichtung einschl. der Geräte, Gerüste und
dgl. für alle Bauleistungen.
Abschläge auf die Pauschale werden nach Leistungsstand der Baustelleneinrichtung vergütet.
sämtlicher Abschnitte des LV.
Einrichtungsfläche wird vom AG nicht zur Verfügung
gestellt.
Räumen der Einrichtungsfläche von Bewuchs und dessen
schadlose Beseitigung wird nicht gesondert vergütet.
Zufahrt zur Baustelle nach Leistungsbeschreibung
ist vorhanden.
Ver- und Entsorgungseinrichtungen herstellen.
Gemeinkosten der Baustelle für das Unterhalten,
Betreiben und Vorhalten der Baustelle und dgl.
werden gesondert vergütet.
Menge: 1,000 Psch
Leistungsbereichkatalog: 204

**1.1.20 Einm. GkdB, BE gesondert**
*** Pauschalposition
StL-Nr. 24204121
Einmalige und zeitunabhängige Gemeinkosten der Bau-
Stelle ausweisen.
Sofern nicht in gesonderten Positionen erfasst, umfasst
die Pauschale die Vergütung aller einmaligen und zeitunabhängigen Gemeinkosten der Baustelle für das Unterhalten, Betreiben und Vorhalten der Baustelle, wie
z.B., Technische Bearbeitung, Verkehrskosten der Baustelle, Abrechnung und Vermessung, Baustellenversicherungen, sonstige einmalige Gemeinkosten.
Baustelle einrichten und Baustelle räumen werden
gesondert vergütet.
Abschläge auf die Pauschale werden nach Leistungsstand
vergütet.
Menge: 1,000 Psch
Leistungsbereichkatalog: 204

**1.1.30 Zeitabh. GkdB, BE gesondert**
*** Pauschalposition
StL-Nr. 24204122
Zeitabhängige Gemeinkosten der Baustelle ausweisen.
Sofern nicht in gesonderten Positionen erfasst, umfasst
die Pauschale die Vergütung aller zeitabhängigen
Gemeinkosten der Baustelle für das Unterhalten,
Betreiben und Vorhalten der Baustelle, wie z.B. Geräte,
Gerüste und dgl., Baustellengehälter (sofern nicht im
Mittellohn enthalten), Allgemeine Hilfslöhne, Betriebsstoffe sowie sonstige zeitabhängige Gemeinkosten.
Baustelle einrichten und Baustelle räumen werden
gesondert vergütet.
Abschläge auf die Pauschale werden nach Leistungsstand
vergütet.
Menge: 1,000 Psch
Leistungsbereichkatalog: 204

**1.1.40 Baustelle räumen aller Abschnitte**
*** Pauschalposition
StL-Nr. 24204111100000
Baustelle räumen. Soweit nicht für bestimmte Leistungen
das Räumen der Baustelle als besonderer Ansatz
enthalten ist, umfasst die Pauschale die Vergütung
der Baustellenräumung für alle Leistungen.
sämtlicher Abschnitte des LV.
Menge: 1,000 Psch
Leistungsbereichkatalog: 204

### Abschnitt 2 Nassbaggerarbeiten

#### Unterabschnitt 2.1 Nassbaggerarbeiten El-km 210,0 - 290,7

**2.1.10 Boden bag,förd u im Gewässer ablag Gerät g. AN*Bag.u.Umschl.g.LB Abtrag < 30cm*Abweichung+20cm Weg bis 5,0 km*Peilaufmaß**
Boden lösen und in ein Förder-(Transport-)gefäß laden,
Boden vom Baggerfeld zur Unterbringungsstelle fördern,
Boden an der Unterbringungsstelle im Gewässer ablagern.
Lagepläne, Tiefenkarten, Profile gemäß Leistungsbeschreibung.
Fahrzeugtyp oder Gerätetyp gemäß vom AN mit dem Angebot vorgelegter Geräteliste.
Boden, Lage des Baggerfeldes und der
Unterbringestelle gemäß Leistungsbeschreibung.
Abtragshöhe 0 bis 30cm
Max. Abweichung vom Sollprofil + 20 cm.
Länge des Förderweges 5,0 km.
Abgerechnet wird nach den Mengen aus der
Vor- u. Nachpeilung auf den Baggerfeldern.
Menge: 25000,000 m2

**2.1.20 Boden bag,förd u im Gewässer ablag Gerät g. AN*Bag.u.Umschl.g.LB Abtrag < 30cm*Abweichung+20cm Weg bis 15,0 km*Peilaufmaß**
Boden lösen und in ein Förder-(Transport-)gefäß laden,
Boden vom Baggerfeld zur Unterbringungsstelle fördern,
Boden an der Unterbringungsstelle im Gewässer ablagern.
Lagepläne, Tiefenkarten, Profile gemäß Leistungsbeschreibung.
Fahrzeugtyp oder Gerätetyp gemäß vom AN mit dem Angebot vorgelegter Geräteliste.
Boden, Lage des Baggerfeldes und der
Unterbringestelle gemäß Leistungsbeschreibung.
Abtragshöhe 0 bis 30cm
Max. Abweichung vom Sollprofil + 20 cm.
Länge des Förderweges 15,0 km.
Abgerechnet wird nach den Mengen aus der
Vor- u. Nachpeilung auf den Baggerfeldern.
Menge: 25000,000 m2

**2.1.30 Boden bag,förd u im Gewässer ablag Gerät g. AN*Bag.u.Umschl.g.LB Abtrag > 30cm bis 100 cm *Abweichung+20cm Weg bis 15,0 km*Peilaufmaß**
Boden lösen und in ein Förder-(Transport-)gefäß laden,
Boden vom Baggerfeld zur Unterbringungsstelle fördern,
Boden an der Unterbringungsstelle im Gewässer ablagern.
Lagepläne, Tiefenkarten, Profile gemäß Leistungsbeschreibung.
Fahrzeugtyp oder Gerätetyp gemäß vom AN mit dem Angebot vorgelegter Geräteliste.
Boden, Lage des Baggerfeldes und der
Unterbringestelle gemäß Leistungsbeschreibung.
Abtragshöhe 30 cm bis 100cm
Max. Abweichung vom Sollprofil + 20 cm.
Länge des Förderweges 15,0 km.
Abgerechnet wird nach den Mengen aus der
Vor- u. Nachpeilung auf den Baggerfeldern.
Menge: 8000,000 m2

### Abschnitt 3 Unterhaltungsleistungen an Deckwerken

#### Unterabschnitt 3.1 Lieferung von Wasserbausteinen und Deckwerksinstandsetzung

*Hinweis: Baubeschreibung Abschnitt 3.2.6*
siehe Baubeschreibung

**3.1.10 Steinschüttung instand setzen Böschungssich. wechselnde Wstd. Waba. mind.2,60*LMB 5/40 Angaben BAV**
StL-Nr. 2521031519292408
Steinschüttung nach Leistungsbeschreibung instand
setzen.
Zweck = Böschungssicherung,
in einer Neigung '1:4'

im Bereich wechselnder Wasserstände,
max. Einbautiefe unter Bezugswasserstand '2 m'

Material = Wasserbaustein, Rohdichte
mindestens 2,60 Mg/m3
leichte Gewichtsklasse LMB 5/40,
Angaben im Bieterangabenverzeichnis über
Material '....................................................'
,
Steinbruch/Hersteller '....................................................'
,
Herstellwerk '....................................................'
,
Rohdichte '....................................................'
,
Menge: 2000,000 t
Leistungsbereichkatalog: 210

**3.1.20 Wasserbausteine aufn., Zwischenlager förd,ablag,**
durch den AN gelieferte Wasserbausteine am Steinlagerplatz El-km 245,5 aufnehmen, über den Wasserweg fördern und ablagern.

leichte Gewichtsklasse LMB 5/40

Fahrzeugtyp oder Gerätetyp gemäß vom AN mit dem Angebot vorgelegter Geräteliste.

Bereich der Deckwecksinstandsetzung  gemäß Leistungsbeschreibung.
- von El-km 243,75 bis El-km 243,93 linkes Ufer

Länge des Förderweges gemäß Leistungsbeschreibung.
Transportentfernung von 2 km
Menge: 2000,000 t

#### Unterabschnitt 3.2 Vermessungsleistung

*Hinweis: Baubeschreibung Abschnitt 3.8*
siehe Baubeschreibung

**3.2.10 Abnahmeaufmaß*Dokumentation**
Aufmaß für Nassbaggerarbeiten:
Durchführen und Dokumentieren von Peilungen zur Feststellung der Profillage an den Schüttsteinvorlagen nach den Instandsetzungsarbeiten.

Aufmaß an Schüttsteinvorlage:
Abnahmeaufmaß
Profillagen in Querprofilen im Abstand von 5 m inkl. Landanschlüsse erfassen und Ergebnisse dokumentieren
Peiltechnik nach Wahl des AN
Menge: 8,000 St

### Abschnitt 4 sonstige Leistungen

#### Unterabschnitt 4.1 Hilfspegel

**4.1.10 Hilfspegel**
Hilfspegel fuer Nassbaggerbetrieb herstellen, Pegellatte anbringen und Wasserspiegelmessung durchführen.
Ergebnis dokumentieren.
Vorhalten und Betreiben während der Bauzeit und
Beseitigen nach Beendigung der Baggerarbeiten werden
nicht gesondert berechnet.
Pegellatte mit 5 cm-Teilung und Ablesegenauigkeit von 1 cm.
Es ist zu beachten das keine negativen Wasserstände abgelesen werden können.
Menge: 20,000 St
